# Revestimiento exterior con piezas de gran formato de gres porcelánico esmaltado. Colocación en capa fina, con fijaciones mecánicas

- Propiedad del archivo: CYPE Ingenieros S.A.
- Formato: FIEBDC-3/2016
- Programa: Generador de precios de la construcción. CYPE Ingenieros, S.A.
- Fecha: 03/07/2024
- Divisa: EUR
- Costes indirectos: 3 %
- IVA: 21 %

## R Revestimientos y trasdosados

### RA De piezas rígidas en paramentos verticales

#### RAC De gres porcelánico

**RAC042** m² Revestimiento exterior con piezas de gran formato de gres porcelánico esmaltado. Colocación en capa fina, con fijaciones mecánicas.
Revestimiento exterior con piezas de gran formato de gres porcelánico esmaltado, acabado pulido, de 330x660x10 mm, gama media, capacidad de absorción de agua E<0,5%, grupo BIa, según UNE-EN 14411. SOPORTE: paramento de hormigón, vertical. COLOCACIÓN: en capa fina mediante doble encolado con adhesivo cementoso mejorado, C2 TE S2, según UNE-EN 12004, altamente deformable, con deslizamiento reducido y tiempo abierto ampliado y grapas de anclaje Grapa Omega Vista y Grapa Arranque Vista de 15 mm de anchura "PEYGRAN", de acero inoxidable AISI 316, acabado natural, para sistema de fijación vista. REJUNTADO: con mortero de juntas cementoso mejorado, con absorción de agua reducida y resistencia elevada a la abrasión tipo CG 2 W A, color blanco, en juntas de 8 mm de espesor. Incluso crucetas de PVC.
Criterio de valoración económica: El precio no incluye las piezas especiales ni la resolución de puntos singulares.
Incluye: Preparación de la superficie soporte. Replanteo de los niveles, de la disposición de piezas y de las juntas. Corte y cajeado de las piezas. Preparación y aplicación del material de colocación. Formación de juntas de movimiento. Colocación de las piezas. Sujeción definitiva del revestimiento con anclajes mecánicos. Rejuntado. Acabado y limpieza final.
Criterio de medición de proyecto: Superficie medida según documentación gráfica de Proyecto, deduciendo los huecos de superficie mayor de 1 m², añadiendo a cambio la superficie de la parte interior del hueco, correspondiente al desarrollo de jambas y dinteles. No se ha incrementado la medición por roturas y recortes, ya que en la descomposición se ha considerado un 5% más de piezas.
Criterio de medición de obra: Se medirá la superficie realmente ejecutada según especificaciones de Proyecto, deduciendo los huecos de superficie mayor de 1 m², añadiendo a cambio la superficie de la parte interior del hueco, correspondiente al desarrollo de jambas y dinteles.

| Código | Ud | Descripción | Rendimiento | Precio | Importe |
|---|---|---|---|---|---|
| mt09mcp100h | kg | Adhesivo cementoso mejorado, C2 TE S2, según UNE-EN 12004, altamente deformable, con deslizamiento reducido y tiempo abierto ampliado, color blanco, de un solo componente a base de cemento de alta resistencia, áridos seleccionados, aditivos y resinas sintéticas, para la colocación en capa fina de todo tipo de piezas cerámicas en paramentos verticales exteriores y pavimentos exteriores. (material) | 8 | 1.17 | 9.360 |
| mt19pey110dea | Ud | Kit de grapas de anclaje Grapa Omega Vista y Grapa Arranque Vista de 15 mm de anchura "PEYGRAN", de acero inoxidable AISI 316, acabado natural, tacos de nylon y tornillos de acero inoxidable A2, para sistema de fijación vista de revestimientos exteriores cerámicos, con juntas de 8 mm de espesor. (material) | 8.33 | 0.46 | 3.832 |
| mt19abp100yfba | m² | Piezas de gran formato de gres porcelánico esmaltado, acabado pulido, de 330x660x10 mm, gama media, capacidad de absorción de agua E<0,5%, grupo BIa, según UNE-EN 14411. (material) | 1.05 | 26.03 | 27.332 |
| mt09mcp020bB | kg | Mortero de juntas cementoso mejorado, con absorción de agua reducida y resistencia elevada a la abrasión, tipo CG2 W A, según UNE-EN 13888, color blanco, para juntas de 2 a 15 mm, a base de cemento de alta resistencia, áridos seleccionados, aditivos especiales y pigmentos, con efecto antimoho, antiverdín y preventivo de las eflorescencias, hidrorrepelente, especial para rejuntado de todo tipo de piezas cerámicas y piedras naturales en zonas de proliferación de microorganismos. (material) | 0.61 | 1.46 | 0.891 |
| mt18acc100a | Ud | Kit de crucetas de PVC para garantizar un espesor de las juntas entre piezas de entre 1 y 20 mm, en revestimientos y pavimentos cerámicos. (material) | 0.101 | 2.4 | 0.242 |
| mo024 | h | Oficial 1ª alicatador. (mano de obra) | 0.82 | 22.13 | 18.147 |
| mo062 | h | Ayudante alicatador. (mano de obra) | 0.82 | 21.02 | 17.236 |
| % | % | Costes directos complementarios | 2 % | 77.040 | 1.541 |
|  |  | Costes directos |  |  | 78.581 |

Residuos:
- colocación: mt09mcp100h; factor de residuo 0.068205
- colocación: mt19abp100yfba; factor de residuo 0.0321612
- colocación: mt09mcp020bB; factor de residuo 0.07

## Recursos

**mt09mcp100h** kg Adhesivo cementoso mejorado
Datos técnicos: Coste energético 3.871 MJ; Emisión de CO2 0.344 kg; Código LER 17 09 04; Masa del elemento 1 kg; Volumen 0.000667 m3
Residuos:
- embalaje: re170203 Plástico. (componente de residuo); rendimiento 0.003 kg; Código LER 17 02 03; Masa del elemento 1 kg; Volumen 0.001667 m3

**mt19abp100yfba** m² Piezas de gran formato de gres porcelánico esmaltado
Datos técnicos: Coste energético 269.364 MJ; Emisión de CO2 13.223 kg; Código LER 17 01 03; Masa del elemento 23 kg; Volumen 0.0184 m3
Residuos:
- embalaje: re150101 Envases de papel y cartón. (componente de residuo); rendimiento 0.187 kg; Código LER 15 01 01; Masa del elemento 1 kg; Volumen 0.001333 m3
- embalaje: re170201 Madera. (componente de residuo); rendimiento 0.025 kg; Código LER 17 02 01; Masa del elemento 1 kg; Volumen 0.000909 m3

**mt09mcp020bB** kg Mortero de juntas cementoso mejorado
Datos técnicos: Coste energético 7.725 MJ; Emisión de CO2 0.576 kg; Código LER 17 09 04; Masa del elemento 1 kg; Volumen 0.000667 m3
Residuos:
- embalaje: re150101 Envases de papel y cartón; rendimiento 0.02 kg
- embalaje: re170201 Madera; rendimiento 0.005 kg
- embalaje: re170203 Plástico; rendimiento 0.008 kg
